# Muster-Leistungsbeschreibung
Leistungsbeschreibung (GAEB 90, DA81)
Währung: EUR

## Abformung
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

**00001.0001 Untergrundbeschaffenheit zur Abformung von Skulpturen, Plastiken. Bauzierteilen**
Der abzuformende Untergrund bzw. die Skulptur muß
saugfähig, sauber, tragfähig, frei von Tensiden,
Staub- und Schalmittel-, Öl- und Fettrückständen
sein.

### Titel 00002 Vorarbeiten

**00002.0001 Reinigung des abzuformenden Originals**
Reinigung des abzuformenden Originals mittels
schonendem Reinigungsverfahren.
Durch das gewählte Reinigungsvrfahren darf die
Originalsubsatnz nicht geschädigt werden.
Gewähltes Reinigungsverfahren:____________________
Einheit: m2

**00002.0002 Reprofilierung von Fehlstellen am abzuformenden Original**
Reprofilierung von Fehlstellen am abzuformenden
Original
mittels Remmers Multi Fill.

Verbrauch:
ca. 1,0 kg/m²/mm Schichtdicke
Remmers Multi Fill <2806>
Einheit: m2

### Titel 00003 Abformung

**00003.0001 Abformen von Skulpturen, Plastiken oder Bauzierteilen mit Silikon-Abformmasse**
Abformen von Skulpturen, Plastiken oder
Bauzierteilen, Herstellen von Massiv- und
Hautformen mit starken Hinterschneidungen mit
zweikomponentiger, gießfähiger, kerbfester,
kondensationsvernetzender Silicon-Abformmasse wie
Remmers Silicon AFM.

Eine Erhöhung der Standfestigkeit der
Silicon-Abformmasse durch Zugabe von 0,5 - 1,0 %
(m/m) Remmers Verdickungsadditiv in die
katalysierte Masse ist möglich.

Vor Beginn der Arbeiten ist eine genügend große,
repräsentative Probeform anzulegen. Erst nach
Abnahme der Musterflächen durch die fachlich
Beteiligten darf mit den Arbeiten begonnen werden.

Ausführung:
Um ein Festsetzen der Abformmasse auf dem Modell
zu verhindern, können  kritische Untergründe wie
z. B.: Glas, poröse silikatische oder
feuchtigkeitsabsorbierende Modelle vor der
Abformung mit einem Trennmittel (wie z. B.
Tapetenkleister) versehen werden.

Vor der Verarbeitung Silicon-Abformmasse gut
aufrühren. Mit dem Mischen der Härterkomponente
zur Abformmasse beginnt die Topfzeit von 25
Minuten, in der die Masse zu verarbeiten ist. Für

eine absolute Blasenfreiheit der Mischung ist
diese vor dem Verguß über das Anlegen eines
Unterdruckes zu entgasen (max. 5 Minuten bei 10 -
20 mbar). Silicon-Abformmassen-Vulkanisat wird
durch gießen oder streichen als Hautform oder
Teilform verarbeitet.

Die Entformung kann nach 20 Stunden erfolgen. Die
noch frische Abformung sollte einige Tage bei
Raumbedingungen lagern oder bei 70 °C ca. 24 Std.
getempert werden.
*Hinweis: Gießharze (wie z. B.: Polyurethan und
Polyester) reduzieren aufgrund ihrer chem.
Agressivität als Füllmaterial in
Silicon-Abformungen die Langlebigkeit der Form.

Verbrauch:
Ca. 1,2 kg/m²/mm Schichtdicke Remmers Silicon AFM
<0736>
Einheit: St

**00003.0002 Modifizierung der Fließfähigkeit von Silicon-Abformmasse**
*** Bedarfsposition ohne GB
Erhöhung der Standfestigkeit von katalysierter
Silicon-Abformmasse durch Zugabe von 0,5 - 1,0 M-%
Verdicker wie
Remmers Verdickungsadditiv AFM.

Nach Zugabe des Verdickungadditivs können Hautformen
im Streichverfahren auch an senkrechten Flächen ohne
Ablaufen bzw. Absacken in Schichtdicken bis zu 10 mm
mittels Pinsel oder Spachtel aufgetragen werden.

Eigenschaftsprofil:
Wirkstoff: Alkylenoxid-Polymerisatprodukt.

Ausführung:
Der Verdicker wird zugegeben nachdem die
Silicon-Abformmasse wie z. B.:Remmers Silicon AFM  mit
dem zugehörigen Härter wie Remmers Härter AFM
angemischt wurde.

Verbrauch:
ca. 0,5 - 1,0 M-% Remmers Verdickungsadditiv AFM <0738>
bezogen auf die Remmers Silicon AFM <0736 + 0737>
Einheit: St

**00003.0003 Reproduzieren / Duplizieren von Skulpturen und Plastiken**
Reproduzieren / Duplizieren von Skulpturen und
Plastiken im Gießverfahren mit einem
anwendungsfertigen,schrumpfarmen,
Werktrockenmörtel mit
hervorragender Fließfähigkeit aus speziellen
anorganischen Substanzen gesteinsaufbauender
Mineralien wie Remmers RM GF.

Vor Beginn der Arbeiten ist eine genügend große,
repräsentative Probefläche anzulegen. Erst nach
Abnahme der Musterflächen durch die fachlich
Beteiligten darf mit den Arbeiten begonnen
werden.

Ausführung:
Verarbeitung nach Verarbeitungsvorschriften des
Herstellers mit folgenden Maßgaben: Die angemachte
Masse muß fließfähig, klumpenfrei und frei von
Absatzerscheinungen sein!

Vor dem Einbringen des Mörtels in eine Form sollte
dieser 30 Minuten ruhen. Die befüllte Form soll
während der gesamten Abbindezeit mit einer Folie
umhüllt sein.
Je nach Größe und Form der erstellten Kopie kann
nach 3 - 7 Tagen ausgeschalt werden.

Verbrauch:
Ca. 1,8 kg/l Hohlraum Remmers RM GF <0588>
Einheit: ltr

**00003.0004 Gießmörtel zur Herstellung von Stuckelementen (Stucco GF)**
Werksseitige Herstellung von Stuckelementen im
Gießverfahren  mit Stucco GF, einem
schnellerhärtenden Stückmörtel auf
Kalk-Zement-Basis.

Nach Herstellerangaben angemischen Mörtel langsam und
gleichmäßig in die Form einlaufen lassen. Je nach
Größe und Form Stuckelement nach ca. 3 Stunden
ausschalen und ggfs. Nacharbeiten.

Verbrauch:
Ca. 1,1 kg/l Hohlraum Remmers Stucco GF <0521>
Einheit: m2

**00003.0005 Gießmörtel zur Herstellung vonStuckelementen (Stucco GF RZ)**
Werksseitige Herstellung von Stuckelementen im
Gießverfahren  mit Stucco GF RZ, einem
schnellerhärtenden Stückmörtel auf
Romanzement-Basis, Farbton braun-beige (Eigenfarbe).

Nach Herstellerangaben angemischen Mörtel langsam und
gleichmäßig in die Form einlaufen lassen. Je nach
Größe und Form Stuckelement nach ca. 3 Stunden
ausschalen und ggfs. Nacharbeiten.

Verbrauch:
ca. 1,2kg/l Hohlraum Remmers Stucco GF RZ <0569>
Einheit: m2
